# HUFA Reparación de dinteles en fachadas

- Formato: FIEBDC-3/2007
- Programa: Menfis 8.2.122
- Fecha: 13/11/2024
- Fecha de los precios: 07/11/1994
- Divisa: EUR
- Costes indirectos: 3 %
- Gastos generales: 13 %
- Beneficio industrial: 6 %
- IVA: 21 %
Importe: 581262.64

## 01 Envolvente y acabados exteriores (07/09/2015)
Importe: 501768.9

**CCI064** m Demolición de dintel poligonal existente (30/09/2024)
259.200 m × 19.38 (19.96 con costes indirectos) = 5173.63
Demolición de dintel poligonal existente deteriorado, ubicados en los miradores, de piedra artificial, por medios mecánicos o manuales, sin deteriorar los elementos constructivos contiguos, dejándolo lista para recibir el nuevo dintel, por medios mecánicos o manuales, p.p. de medios y materiales auxiliares incluso limpieza, extracción, descenso manual y acarreo hasta pie de carga.

| Código | Ud | Descripción | Rendimiento | Precio | Importe |
|---|---|---|---|---|---|
| OO1 | h | Oficial primera (mano de obra) | 0.450 | 23.11 | 10.40 |
| OPO | h | Peón ordinario (mano de obra) | 0.400 | 21.5 | 8.60 |
| %MA | % | Medios auxiliares | 2 % | 19.00 | 0.38 |
|  |  | Total |  |  | 19.38 |

| Medición | Uds. | Largo | Parcial |
|---|---|---|---|
| Fachada módulos hospitalización |  |  |  |
| Planta 2 |  |  |  |
|  | 96 | 0.90 | 86.40 |
| Planta 1 |  |  |  |
|  | 96 | 0.90 | 86.40 |
| Planta Baja |  |  |  |
|  | 96 | 0.90 | 86.40 |
| Total |  |  | 259.20 |

**CJX6002** m Reposición dintel poligonal e:5 cm similar al existente (27/09/2024)
259.200 m × 176.98 (182.29 con costes indirectos) = 47249.57
Reposición de dintel poligonal existente deteriorado, ubicados en los miradores, por otro de características y material similares a los existentes, en piezas prefabricadas de forma poligonal, de 900 mm de longitud, de 500 mm de anchura y 50 mm de espesor (espesor igual a la altura del ladrillo de fachada), cara y canto biselado pulido y grava adherida a la superficie en su cara inferior, empotrado en las jambas, con vuelo de 5 cm y goterón.
Con lámina EPDM auroadhesivo en su parte superior, barilla roscada de acero inox. soldada al cargadero existente, recibido con anclajes mecánicos compuestos por tuerca y arandela y posterior relleno con masilla.
Tomado con resina epoxi y mortero de cemento M-15 y arena de río con aditivo de alta adherencia e hidrófugo, con rejuntado entre piezas y de las uniones con los muros con mortero de juntas y sellado de juntas perimetrales con masilla de poliuretano de gran flexibilidad. Despiece igual al existente. Quedando de manera similar a la fachada existente.
Incluso colocación, sellado de juntas, limpieza, grapas ocultas de acero inoxidable, anclaje a cargadero metálico de perfil en L existente, replanteo, nivelación, aplomado y limpieza final.
Incluso p.p. de medios y materiales auxiliares, apeos y andamios necesarios para su correcta instalación y recibidos, según NTE-RPC-8. Completamente terminado.

| Código | Ud | Descripción | Rendimiento | Precio | Importe |
|---|---|---|---|---|---|
| OO1 | h | Oficial primera | 0.450 | 23.11 | 10.40 |
| OPO | h | Peón ordinario | 0.500 | 21.5 | 10.75 |
| PLCAUCH12 | m2 | manta caucho EPDM armada, 1,2 mm (material) | 0.250 | 8.45 | 2.11 |
| PTACOF | ud | Taco mecánico de fijación (material) | 5.000 | 15 | 75.00 |
| PDINPCLZ3 | m | Dintel prefabricado 5 cm o eq. (material) | 1.050 | 69.23 | 72.69 |
| aMORHM15 | m3 | Mortero Cemento Hidrófugo M-15 | 0.010 | 144.08 | 1.44 |
| PCREJUNT | kg | Mortero rejuntado para exterior hidrófugo (material; 27/09/2024) | 0.017 | 65.98 | 1.12 |
| %MA | % | Medios auxiliares | 2 % | 173.51 | 3.47 |
|  |  | Total |  |  | 176.98 |

| Medición | Uds. | Largo | Parcial |
|---|---|---|---|
| Fachada módulos hospitalización |  |  |  |
| Planta 2 |  |  |  |
|  | 96 | 0.90 | 86.40 |
| Planta 1 |  |  |  |
|  | 96 | 0.90 | 86.40 |
| Planta Baja |  |  |  |
|  | 96 | 0.90 | 86.40 |
| Total |  |  | 259.20 |

**CCI063** m Demolición de dintel lineal existente
664.800 m × 17.11 (17.62 con costes indirectos) = 11713.78
Demolición de dintel lineal existente deteriorado, de piedra artificial, por medios mecánicos o manuales, sin deteriorar los elementos constructivos contiguos, dejándolo lista para recibir el nuevo dintel, por medios mecánicos o manuales, p.p. de medios y materiales auxiliares incluso limpieza, extracción, descenso manual y acarreo hasta pie de carga.

| Código | Ud | Descripción | Rendimiento | Precio | Importe |
|---|---|---|---|---|---|
| OO1 | h | Oficial primera | 0.400 | 23.11 | 9.24 |
| OPO | h | Peón ordinario | 0.350 | 21.5 | 7.53 |
| %MA | % | Medios auxiliares | 2 % | 16.77 | 0.34 |
|  |  | Total |  |  | 17.11 |

Claves: vierteaguas, piedra, transporte, vertedero, albardilla, artificial, escombro, desmontable, carga

| Medición | Uds. | Largo | Parcial |
|---|---|---|---|
| Fachada módulos hospitalización |  |  |  |
| Planta 2 |  |  |  |
|  | 216 | 1.50 | 324.00 |
|  | 12 | 1.40 | 16.80 |
| Planta 1 |  |  |  |
|  | 216 | 1.50 | 324.00 |
| Total |  |  | 664.80 |

**CJC6001** m Reposición dintel lineal e:5 cm similar al existente (30/07/1995)
670.800 m × 169.92 (175.02 con costes indirectos) = 117403.42
Reposición de dintel lineal existente deteriorado, por otro de características y material similares a lo existente, con pieza prefabricada de forma rectángular, en piezas de 1100 a 1500 mm de longitud, de 500 mm de anchura y 50 mm de espesor (espesor igual a la altura del ladrillo de fachada), con forma rectangular, cara y canto biselado pulido y grava adherida a la superficie en su cara inferior, empotrado en las jambas, con vuelo de 5 cm y goterón.
Con lámina EPDM auroadhesivo en su parte superior, barilla roscada de acero inox. soldada al cargadero existente, recibido con anclajes mecánicos compuestos por tuerca y arandela y posterior relleno con masilla.
Tomado con resina epoxi y mortero de cemento M-15 y arena de río con aditivo de alta adherencia e hidrófugo, con rejuntado entre piezas y de las uniones con los muros con mortero de juntas y sellado de juntas perimetrales con masilla de poliuretano de gran flexibilidad. Despiece igual al existente. Quedando de manera similar a la fachada existente.
Incluso colocación, sellado de juntas, limpieza, grapas ocultas de acero inoxidable, anclaje a cargadero metálico de perfil en L existente, replanteo, nivelación, aplomado y limpieza final.
Incluso p.p. de medios y materiales auxiliares, apeos y andamios necesarios para su correcta instalación y recibidos, según NTE-RPC-8. Completamente terminado.

| Código | Ud | Descripción | Rendimiento | Precio | Importe |
|---|---|---|---|---|---|
| OO1 | h | Oficial primera | 0.290 | 23.11 | 6.70 |
| OPO | h | Peón ordinario | 0.350 | 21.5 | 7.53 |
| PLCAUCH12 | m2 | manta caucho EPDM armada, 1,2 mm | 0.250 | 8.45 | 2.11 |
| PDINPCLZ3 | m | Dintel prefabricado 5 cm o eq. | 1.050 | 69.23 | 72.69 |
| PTACOF | ud | Taco mecánico de fijación | 5.000 | 15 | 75.00 |
| aMORHM15 | m3 | Mortero Cemento Hidrófugo M-15 | 0.010 | 144.08 | 1.44 |
| PCREJUNT | kg | Mortero rejuntado para exterior hidrófugo | 0.017 | 65.98 | 1.12 |
| %MA | % | Medios auxiliares | 2 % | 166.59 | 3.33 |
|  |  | Total |  |  | 169.92 |

Claves: cemento, sellador, mortero, anclaje, piedra, cerramiento, dintel, calizo, colmenar, junta, colocación, mecánico

| Medición | Uds. | Largo | Parcial |
|---|---|---|---|
| Fachada módulos hospitalización |  |  |  |
| Planta 2 |  |  |  |
|  | 216 | 1.50 | 324.00 |
|  | 12 | 1.40 | 16.80 |
| Planta 1 |  |  |  |
|  | 216 | 1.50 | 324.00 |
| Planta Baja |  |  |  |
|  | 4 | 1.50 | 6.00 |
| Total |  |  | 670.80 |

**000001** m Saneado y reparación molduras en machones (27/09/2024)
217.200 m × 43.41 (44.71 con costes indirectos) = 9711.01
Saneado y reparación de molduras en machones, incluso sustitución en caso necesario. Incluye toda actuación necesaria, como reparación y tapado de grietas, sellado de juntas, limpieza, etc. Incluso p.p. de medios y materiales auxiliares, apeos y andamios necesarios para su correcta instalación y recibidos. Completamente terminado.

| Código | Ud | Descripción | Rendimiento | Precio | Importe |
|---|---|---|---|---|---|
| OO1 | h | Oficial primera | 0.300 | 23.11 | 6.93 |
| OPO | h | Peón ordinario | 0.250 | 21.5 | 5.38 |
| PDINPCLZ3 | m | Dintel prefabricado 5 cm o eq. | 0.400 | 69.23 | 27.69 |
| aMORHM15 | m3 | Mortero Cemento Hidrófugo M-15 | 0.010 | 144.08 | 1.44 |
| PCREJUNT | kg | Mortero rejuntado para exterior hidrófugo | 0.017 | 65.98 | 1.12 |
| %MA | % | Medios auxiliares | 2 % | 42.56 | 0.85 |
|  |  | Total |  |  | 43.41 |

| Medición | Uds. | Largo | Parcial |
|---|---|---|---|
| Fachada módulos hospitalización |  |  |  |
| Planta 2 |  |  |  |
|  | 90 | 0.75 | 67.50 |
|  | 6 | 0.65 | 3.90 |
| Planta 1 |  |  |  |
|  | 90 | 0.75 | 67.50 |
|  | 6 | 0.65 | 3.90 |
| Planta Baja |  |  |  |
|  | 90 | 0.75 | 67.50 |
|  | 6 | 0.65 | 3.90 |
|  | 4 | 0.75 | 3.00 |
| Total |  |  | 217.20 |

**CRB0121** m Reparación y sellado dintel lineal existentes
333.000 m × 30.57 (31.49 con costes indirectos) = 10486.17
Reparación y sellado de dintel lineal existente, que no se encuentra deteriorado, mediante reparación y tapado de grietas, retirada de sellado antiguo y sellado nuevo de juntas entre piezas y juntas con los elementos adyacentes, limpieza, etc. Eliminación de rejuntado con paletín en la totalidad del dintel, con posterior rejuntado con mortero para juntas con pigmentos minerales, rellenando las juntas descarnadas.
Incluso sustitución en caso necesario de alguna pieza, limpieza y saneado de la pieza existente, reparación de grietas, etc., además de elementos adicionales en caso necesario, p.p. de medios y materiales auxiliares, apeos y andamios necesarios para su correcta instalación y recibidos. Completamente terminado.

| Código | Ud | Descripción | Rendimiento | Precio | Importe |
|---|---|---|---|---|---|
| OO1 | h | Oficial primera | 0.350 | 23.11 | 8.09 |
| OPO | h | Peón ordinario | 0.250 | 21.5 | 5.38 |
| PSELLPOLI | m | Sellado poliuretano e=20 mm. (material; 21/11/2004) | 0.500 | 27.85 | 13.93 |
| PCREJUNT | kg | Mortero rejuntado para exterior hidrófugo | 0.020 | 65.98 | 1.32 |
| PAUX | ud | Material auxiliar (material) | 1.250 | 1 | 1.25 |
| %MA | % | Medios auxiliares | 2 % | 29.97 | 0.60 |
|  |  | Total |  |  | 30.57 |

| Medición | Uds. | Largo | Parcial |
|---|---|---|---|
| Fachada módulos hospitalización |  |  |  |
| Planta Baja |  |  |  |
|  | 216 | 1.50 | 324.00 |
|  | 10 | 1.50 | 15.00 |
|  | -4 | 1.50 | -6.00 |
| Total |  |  | 333.00 |

**CRB0103** m Limpieza y sellado de juntas de dinteles (14/05/2024)
1513.800 m × 33.61 (34.62 con costes indirectos) = 52407.76
Limpieza y sellado de junta superior de dinteles mediante material compatible con el dintel prefabricado, con masilla de poliuretano de gran flexibilidad, con el saneado y reparado de la junta en caso necesario, entre el dintel y la fábrica de ladrillo, con propiedades hidrófugas para mejorar la inpermeabilidad en esta junta. Incluso p.p. de medios y materiales auxiliares, apeos y andamios necesarios.

| Código | Ud | Descripción | Rendimiento | Precio | Importe |
|---|---|---|---|---|---|
| OO1 | h | Oficial primera | 0.100 | 23.11 | 2.31 |
| PSELLPOLI | m | Sellado poliuretano e=20 mm. | 1.100 | 27.85 | 30.64 |
| %MA | % | Medios auxiliares | 2 % | 32.95 | 0.66 |
|  |  | Total |  |  | 33.61 |

| Medición | Uds. | Largo | Parcial |
|---|---|---|---|
| Fachada módulos hospitalización |  |  |  |
| Planta Baja, 1 y 2 |  |  |  |
|  | 3 | 412.20 | 1236.60 |
|  | 3 | 86.40 | 259.20 |
|  | 10 | 1.50 | 15.00 |
|  | 4 | 0.75 | 3.00 |
| Total |  |  | 1513.80 |

**000004** m Tratamiento hidrífugo de llagas en fábrica de ladrillo visto (30/09/2024)
1513.800 m × 63.17 (65.07 con costes indirectos) = 98502.97
Tratamiento hidrófugo de llagas en la fábrica de lasrillo visto, mediante el sellado exterior de estas llagas en todo el ámbito de las dos hiladas superiores, por encima de los dinteles y molduras en machones intermedios, mediante silicona neutra oxímica, masilla elástica o sellador de poliuretano monocomponente, con propiedades hidrófugas, de color gris a definir por la D.F., de 10 mm de anchura y 10 mm de profundidad, de elasticidad permanente y curado rápido, previa cubrición de la superficie de los flancos de la junta con imprimación transparente a base de poliuretano.

| Código | Ud | Descripción | Rendimiento | Precio | Importe |
|---|---|---|---|---|---|
| OPO | h | Peón ordinario | 0.290 | 21.5 | 6.24 |
| PSILICONA | ud | Cartucho de silicona 300ml (material; 30/09/2024) | 8.730 | 6.15 | 53.69 |
| PAUX | ud | Material auxiliar | 2.000 | 1 | 2.00 |
| %MA | % | Medios auxiliares | 2 % | 61.93 | 1.24 |
|  |  | Total |  |  | 63.17 |

| Medición | Uds. | Largo | Parcial |
|---|---|---|---|
| Fachada módulos hospitalización |  |  |  |
| Planta Baja, 1 y 2 |  |  |  |
|  | 3 | 412.20 | 1236.60 |
|  | 3 | 86.40 | 259.20 |
|  | 10 | 1.50 | 15.00 |
|  | 4 | 0.75 | 3.00 |
| Total |  |  | 1513.80 |

**000002** m Reparación cargaderos metálicos perfil L existentes (30/09/2024)
924.000 m × 24.49 (25.22 con costes indirectos) = 23303.28
Reparación de cargaderos metálicos de perfil en L existentes, incluso la sustitución de alguna zona deteriorada, en caso necesario. Aplicación manual de dos manos de imprimación anticorrosiva, bicomponente, hasta alcanzar un espesor total de 100 µm, para la protección de elementos de acero frente a la corrosión y a modo de prevención, con imprimación anticorrosiva bicomponente a base de resina epoxi, aplicado según instrucciones del fabricante. Incluso limpeza y preparación previa de la superficie metálica mediante cepillo de alambre o chorro de arena y lijado. Totalmente acabado.

| Código | Ud | Descripción | Rendimiento | Precio | Importe |
|---|---|---|---|---|---|
| OO1 | h | Oficial primera | 0.500 | 23.11 | 11.56 |
| OPO | h | Peón ordinario | 0.370 | 21.5 | 7.96 |
| PEPOXI2 | l | Imprimación anticorrosiva (material) | 0.200 | 19.31 | 3.86 |
| PLIJA | pl | Lija (material) | 0.500 | 0.25 | 0.13 |
| PAUX | ud | Material auxiliar | 0.500 | 1 | 0.50 |
| %MA | % | Medios auxiliares | 2 % | 24.01 | 0.48 |
|  |  | Total |  |  | 24.49 |

| Medición | Uds. | Largo | Parcial |
|---|---|---|---|
| Fachada módulos hospitalización |  |  |  |
| Poligonales |  |  |  |
| Planta 2 |  |  |  |
|  | 96 | 0.90 | 86.40 |
| Planta 1 |  |  |  |
|  | 96 | 0.90 | 86.40 |
| Planta Baja |  |  |  |
|  | 96 | 0.90 | 86.40 |
| Subtotal |  |  | 259.20 |
| Lineales |  |  |  |
| Planta 2 |  |  |  |
|  | 216 | 1.50 | 324.00 |
|  | 12 | 1.40 | 16.80 |
| Planta 1 |  |  |  |
|  | 216 | 1.50 | 324.00 |
| Subtotal |  |  | 664.80 |
| Total |  |  | 924.00 |

**000006** m Sustitución vierteaguas poligonal e:5cm similar a existente (01/10/2024)
7.200 m × 92.92 (95.71 con costes indirectos) = 689.11
Sustitución de vierteaguas poligonal existente deteriorado, ubicados en los miradores, consistente en la demolición de la piezas de piedra artificial existente, por medios mecánicos o manuales, sin deteriorar los elementos constructivos contiguos, dejándolo lista para recibir el nuevo vierteaguas, por medios mecánicos o manuales, p.p. de medios y materiales auxiliares incluso limpieza, extracción, descenso manual y acarreo hasta pie de carga. Y la reposición del vierteaguas poligonal por otro de características y material similares a los existente, en piezas prefabricadas de forma poligonal, de 900 mm de longitud, de 500 mm de anchura y 50 mm de espesor (espesor igual a la altura del ladrillo de fachada), cara y canto biselado pulido, empotrado en las jambas, con vuelo de 5 cm y goterón. Totalmente recibido con resina epoxi y tomado con mortero de cemento M-15 y arena de río con aditivo de alta adherencia e hidrófugo, con rejuntado entre piezas y sellado de juntas perimetrales con masilla de poliuretano de gran flexibilidad. Despiece igual al existente.
Incluso colocación, sellado de juntas, impermeabilizaciónen su parte inferior, limpieza, grapas ocultas de acero inoxidable, anclaje a cargadero metálico de perfil en L existente, replanteo, nivelación, aplomado y limpieza final.
Incluso p.p. de medios y materiales auxiliares, apeos y andamios necesarios para su correcta instalación y recibidos, según NTE-RPC-8. Completamente terminado.

| Código | Ud | Descripción | Rendimiento | Precio | Importe |
|---|---|---|---|---|---|
| OO1 | h | Oficial primera | 0.300 | 23.11 | 6.93 |
| OPO | h | Peón ordinario | 0.350 | 21.5 | 7.53 |
| PVIERTE | m | Vierteaguas prefabricado 5cm (material; 01/10/2024) | 1.050 | 68.54 | 71.97 |
| PLCAUCH12 | m2 | manta caucho EPDM armada, 1,2 mm | 0.250 | 8.45 | 2.11 |
| aMORHM15 | m3 | Mortero Cemento Hidrófugo M-15 | 0.010 | 144.08 | 1.44 |
| PCREJUNT | kg | Mortero rejuntado para exterior hidrófugo | 0.017 | 65.98 | 1.12 |
| %MA | % | Medios auxiliares | 2 % | 91.10 | 1.82 |
|  |  | Total |  |  | 92.92 |

| Medición | Uds. | Largo | Parcial |
|---|---|---|---|
| Fachada módulos hospitalización |  |  |  |
| Poligonales |  |  |  |
| Planta 2 |  |  |  |
|  | 8 | 0.90 | 7.20 |
| Total |  |  | 7.20 |

**000003** m Reparación, impermeabilización y sellado vierteaguas existente (30/09/2024)
1255.800 m × 24.67 (25.41 con costes indirectos) = 31909.88
Reparación, impermeabilización y sellado de vierteaguas existente, mediante reparación y tapado de grietas, retirada de sellada antiguo y sellado nuevo de juntas entre piezas y juntas con los elementos adyacentes, limpieza, etc. Incluso sustitución en caso necesario de alguna pieza. Impermeabilización de todas la pieza mediante la aplicación de emulsión o membrana incolora hidrofugante, repelente al agua, con brocha o rodillo.
Incluso p.p. de medios y materiales auxiliares, apeos y andamios necesarios para su correcta instalación y recibidos. Completamente terminado.

| Código | Ud | Descripción | Rendimiento | Precio | Importe |
|---|---|---|---|---|---|
| OO1 | h | Oficial primera | 0.200 | 23.11 | 4.62 |
| OPO | h | Peón ordinario | 0.150 | 21.5 | 3.23 |
| PIMPVIERT | l | Impermeabilizante transparente exterior (material; 30/09/2024) | 0.120 | 11.87 | 1.42 |
| PSELLPOLI | m | Sellado poliuretano e=20 mm. | 0.500 | 27.85 | 13.93 |
| PCREJUNT | kg | Mortero rejuntado para exterior hidrófugo | 0.015 | 65.98 | 0.99 |
| %MA | % | Medios auxiliares | 2 % | 24.19 | 0.48 |
|  |  | Total |  |  | 24.67 |

| Medición | Uds. | Largo | Parcial |
|---|---|---|---|
| Fachada módulos hospitalización |  |  |  |
| Poligonales |  |  |  |
| Planta 2 |  |  |  |
|  | 96 | 0.90 | 86.40 |
|  | -8 | 0.90 | -7.20 |
| Planta 1 |  |  |  |
|  | 96 | 0.90 | 86.40 |
| Planta Baja |  |  |  |
|  | 96 | 0.90 | 86.40 |
| Subtotal |  |  | 252.00 |
| Lineales |  |  |  |
| Lineales |  |  |  |
| Planta 2 |  |  |  |
|  | 216 | 1.50 | 324.00 |
|  | 12 | 1.40 | 16.80 |
| Planta 1 |  |  |  |
|  | 216 | 1.50 | 324.00 |
| Planta Baja |  |  |  |
|  | 216 | 1.50 | 324.00 |
|  | 10 | 1.50 | 15.00 |
| Subtotal |  |  | 1003.80 |
| Total |  |  | 1255.80 |

**000005** m Reposición frente forjado con plaquetas cara vista c/aislam. (30/09/2024)
50.000 m × 41.99 (43.25 con costes indirectos) = 2162.50
Reposición de revestimiento de frente de forjado de 40 cm de canto con paneles aislantes prefabricados, compuestos de plaquetas cerámicas de gres, color rojo, de características similares a las existentes, unidas a un panel rígido de poliestireno extruido, de 30 mm de espesor. Colocado con adhesivo cementoso mejorado, C2 TE S2, según UNE-EN 12004, altamente deformable, con deslizamiento reducido y tiempo abierto ampliado y rejuntado con mortero, tipo CG2. Incluso plaquetas individuales de unión entre paneles prefabricados y adhesivo de caucho de silicona para sellado de juntas.
Incluso p.p. de demolición de plaquetas existentes, en caso necesario, medios y materiales auxiliares, apeos y andamios necesarios para su correcta instalación y recibidos. Completamente terminado.

| Código | Ud | Descripción | Rendimiento | Precio | Importe |
|---|---|---|---|---|---|
| OO1 | h | Oficial primera | 0.350 | 23.11 | 8.09 |
| OAY | h | Ayudante (mano de obra) | 0.250 | 21.92 | 5.48 |
| PPANELLAD | ud | Plaqueta cerámica c/ aislam. similar a existente (material; 01/10/2024) | 0.538 | 49.3 | 26.52 |
| Padhesivcem | kg | Adhesivo cementoso mejorado (material; 01/10/2024) | 0.660 | 1.17 | 0.77 |
| PSILICONA | ud | Cartucho de silicona 300ml | 0.050 | 6.15 | 0.31 |
| %MA | % | Medios auxiliares | 2 % | 41.17 | 0.82 |
|  |  | Total |  |  | 41.99 |

| Medición | Uds. | Largo | Parcial |
|---|---|---|---|
| Fachada módulos hospitalización |  |  |  |
|  | 1 | 50.00 | 50.00 |
| Total |  |  | 50.00 |

**CSF601** m Apeo dintel de hueco en muro, con puntales metálicos (18/04/2022)
924.000 m × 14.11 (14.53 con costes indirectos) = 13425.72
Montaje y desmontaje de apeo para dintel de hueco en muro de entre 2 y 3 m de altura, compuesto por puntales metálicos telescópicos y tablones de madera, amortizables en 150 usos y tablones de madera, amortizables en 10 usos (3 uds/m). Completo, con todos sus accesorios, siguiendo las indicaciones de la normativa actual y DF. Con p.p. de medios auxiliares, transporte y trabajos previos de limpieza para apoyos.

| Código | Ud | Descripción | Rendimiento | Precio | Importe |
|---|---|---|---|---|---|
| OO1 | h | Oficial primera | 0.260 | 23.11 | 6.01 |
| OPO | h | Peón ordinario | 0.260 | 21.5 | 5.59 |
| PTABPINO | m | Tablón de madera de pino de 20x7,2 cm (material; 18/04/2022) | 0.200 | 5.27 | 1.05 |
| PPUNTALMET | ud | Puntal metálico telescópico de hasta 4 m de altura (material; 18/04/2022) | 0.050 | 22.06 | 1.10 |
| PCLAVO | kg | Clavos (material) | 0.050 | 1.56 | 0.08 |
| %MA | % | Medios auxiliares | 2 % | 13.83 | 0.28 |
|  |  | Total |  |  | 14.11 |

| Medición | Uds. | Largo | Parcial |
|---|---|---|---|
| Fachada módulos hospitalización |  |  |  |
| Poligonales |  |  |  |
| Planta 2 |  |  |  |
|  | 96 | 0.90 | 86.40 |
| Planta 1 |  |  |  |
|  | 96 | 0.90 | 86.40 |
| Planta Baja |  |  |  |
|  | 96 | 0.90 | 86.40 |
| Subtotal |  |  | 259.20 |
| Lineales |  |  |  |
| Planta 2 |  |  |  |
|  | 216 | 1.50 | 324.00 |
|  | 12 | 1.40 | 16.80 |
| Planta 1 |  |  |  |
|  | 216 | 1.50 | 324.00 |
| Subtotal |  |  | 664.80 |
| Total |  |  | 924.00 |

**IDF007** ud Plataforma elevadora móvil de personal (PEMP) (23/04/2021)
3.000 ud × 25123.01 (25876.7 con costes indirectos) = 77630.10
Plataforma elevadora móvil de personal (PEMP), de tipo tijera, para altura máxima de trabajo 14-15m, diésel, con capacidad de carga máxima de 500 kg, para ser usada en el exterior, con patas estabilizadoras hidráulicas. Para su uso durante toda la duración de la obra. De dimensiones de la cesta 7,30x1,90m, adecuado para la correcta realización de los trabajos. Totalmente instalada según especificaciones del fabricante y normativa de seguridad.

| Código | Ud | Descripción | Rendimiento | Precio |
|---|---|---|---|---|
| OPO | h | Peón ordinario | 8.000 | 21.5 |
| MPLATAFTIJE500 | dia | Plataforma de tijera diésel 600kg (maquinaria; 30/10/2001) | 180.000 | 85 |
| PGASOIL | l | Gasoil (material) | 8640.000 | 1.064 |
| %MA | % | Medios auxiliares | 2 % |  |

## 02 Imprevistos (07/09/2015)
Importe: 52588.66

**IMP001** ud Imprevistos producidos por los trabajos (14/05/2024)
1.000 ud × 51056.95 (52588.66 con costes indirectos) = 52588.66
Conjunto de imprevistos producidos por los trabajos a realizar que se deben solventar, como puede ser la reparación o sustitución parcial de la fábrica de ladrillo aplantillado cara vista de la fachada similar al existente, incluso remates, recercados, carpinterías, sellados de la carpintería de aluminio existente, etc. que se vean afectados:
- Reposición parcial de fachada de ladrillo visto aplantillado similar al existente.
- Reparaciones de grietas, fisuras, coqueras, juntas, etc.
- Reposición de sellados de la carpintería exterior que se vean dañados.
- Rejuntado de fábrica y entre piezas.
- Impermeabilización de posibles filtraciones en la fachada.
- Todo tipo de ayudas de albañilería necesarias.
Incluso medios y materiales auxiliares necesarios, con todo lo necesario para la ejecución de los trabajos.

| Código | Ud | Descripción | Rendimiento | Precio | Importe |
|---|---|---|---|---|---|
| OO1 | h | Oficial primera | 752.000 | 23.11 | 17378.72 |
| OAY | h | Ayudante | 704.000 | 21.92 | 15431.68 |
| PLMCV5 | ud | Ladr. cara V. 25x12x5 rojo (material) | 1600.000 | 0.26 | 416.00 |
| aMORHM15 | m3 | Mortero Cemento Hidrófugo M-15 | 15.000 | 144.08 | 2161.20 |
| PCREJUNT | kg | Mortero rejuntado para exterior hidrófugo | 8.000 | 65.98 | 527.84 |
| PAUX | ud | Material auxiliar | 14636.000 | 1 | 14636.00 |
| %MA | % | Medios auxiliares | 1 % | 50551.44 | 505.51 |
|  |  | Total |  |  | 51056.95 |

## 03 Control de calidad (07/09/2015)
Importe: 9519.06

**VH002** ud Control Recepción "Calidad"
6.000 ud × 160.2 (165.01 con costes indirectos) = 990.06
Visita para asistencia técnica al control de la ejecución de la obra civil por parte de personal técnico cualificado (visita a jornada completa).

| Código | Ud | Descripción | Rendimiento | Precio | Importe |
|---|---|---|---|---|---|
| OTECEDF | h | Técnico Edificación (mano de obra) | 3.000 | 53.4 | 160.20 |
|  |  | Total |  |  | 160.2 |

**VH001** ud Control Recepción "Documentación"
1.000 ud × 427.2 (440.02 con costes indirectos) = 440.02
Para la realización del control de recepción de materiales según se especifica en documentación técnica del plan de control de calidad

| Código | Ud | Descripción | Rendimiento | Precio | Importe |
|---|---|---|---|---|---|
| OTECEDF | h | Técnico Edificación | 8.000 | 53.4 | 427.20 |
|  |  | Total |  |  | 427.2 |

**VH009** ud Elaboración del libro del edificio (26/07/2016)
1.000 ud × 180 (185.4 con costes indirectos) = 185.40
Elaboración de Libro del Edificio conforme a normativa, incluyendo redacción de manual de uso y mantenimiento, coordinación y supervisión de los planos “as built” de la obra. Se entregará al cliente y a la D.F. de la obra 4 copias en soporte informático para su custodia y distribución.

| Código | Ud | Descripción | Rendimiento | Precio | Importe |
|---|---|---|---|---|---|
| PLIBEDIF | ud | Libro del edificio (material; 26/07/2016) | 1.000 | 180 | 180.00 |
|  |  | Total |  |  | 180 |

**VDB041** ud Estanqueidad fachada-carp.metalica
18.000 ud × 270.85 (278.98 con costes indirectos) = 5021.64
Prueba de estanqueidad en fachadas en fábrica y carpintería, así como sus encuentros (dinteles, jambas y vierteaguas) mediante aspersión en tramos de radio 2,00 m. (medios auxiliares y agua por cuenta del peticionario) Se realizará con la presión que tenga la red de fontanería en la obra. En caso de querer un ensayo normalizado, de deberá garantizar por parte del cliente el caudal mínimo indicado en la normativa (2 litros/minuto por boquilla). Según el DRC 06/09. Se ensayará el 100% de la superficie de actuación.

| Código | Ud | Descripción | Rendimiento | Precio | Importe |
|---|---|---|---|---|---|
| PESTFACH | ud | Pruebas estanqueidad fachada -carp.metalica (material) | 1.000 | 270.85 | 270.85 |
|  |  | Total |  |  | 270.85 |

**VDB092** ud Ensayos ladrillos cerámicos
6.000 ud × 150 (154.5 con costes indirectos) = 927.00
Ensayo sobre una muestra de ladrillo cerámico incluido la toma de muestras, con determinación de: tolerancia dimensional, forma y aspecto según UNE 67030 y UNE-EN 772-16, absorción de agua según UNE 67027, succión de agua según UNE-EN 772-11, resistencia a compresión según UNE-EN 772-1, densidad aparente según UNE-EN 772-13, expansión por humedad según UNE 67036, e informe de resultados de los ensayos realizados. Ensayo de eflorescencias según UNE 67,029/95. Determinación de la absorción de agua por capilaridad. Según UNE EN 772-11: 2011.

| Código | Ud | Descripción | Rendimiento | Precio | Importe |
|---|---|---|---|---|---|
| PLADCERAM | ud | Ensayos ladrillos cerámicos (material; 30/09/2024) | 1.000 | 150 | 150.00 |
|  |  | Total |  |  | 150 |

**VDB076** ud Ensayo flexión, compresión y succión mortero endurecido
6.000 ud × 105 (108.15 con costes indirectos) = 648.90
Ensayo sobre una muestra de mortero de cemento, incluido la toma de muestras según UNE-EN 1015-2, con determinación de: flexión y compresión a 3, 7 y 28 días sobre 9 probetas de 4x4x16cm fabricadas y curadas en laboratorio según UNE-EN 1015-11, succión sobre 6 probetas de 4x4x16cm, previamente fabricadas, según UNE-EN 1015-18, e informe de resultados de los ensayos realizados.

| Código | Ud | Descripción | Rendimiento | Precio | Importe |
|---|---|---|---|---|---|
| PENSYMORT | ud | Ensayo flexión, compresión y succión mortero endurecido (material; 30/09/2024) | 1.000 | 105 | 105.00 |
|  |  | Total |  |  | 105 |

**VDD001** ud Ensayos, pruebas e informes a mayores a determinar por D.F. y Propiedad
1.000 ud × 1268 (1306.04 con costes indirectos) = 1306.04
Ensayos, pruebas e informes no previstos en el plan de control de calidad, a mayores, determinados por la D.F. y/o Propiedad.

| Código | Ud | Descripción | Rendimiento | Precio | Importe |
|---|---|---|---|---|---|
| PENNOPREV | ud | Ensayos, pruebas y controles no previstos (material) | 1.000 | 1268 | 1268.00 |
|  |  | Total |  |  | 1268 |

## 04 Gestión de residuos (07/09/2015)
Importe: 5488.98

**CTC000** ud Tramitacion Documentacion
1.000 ud × 64.22 (66.15 con costes indirectos) = 66.15
Tramitación de documentación de alta administrativa del centro (obra) y cumplimiento de normativa (Real Decreto 105/2008 y Ley 7/2022).

| Código | Ud | Descripción | Rendimiento | Precio | Importe |
|---|---|---|---|---|---|
| OINGT | h | Ingeniero Técnico (mano de obra) | 2.000 | 31.61 | 63.22 |
| PCTC000 | ud | Tramitación Documentación (material) | 1.000 | 1 | 1.00 |
|  |  | Total |  |  | 64.22 |

**CTC010** ud Punto Limpio
1.000 ud × 184.17 (189.7 con costes indirectos) = 189.70
Construcción del ecopunto o punto limpio según Real Decreto 105/2008 y Ley 7/2022.

| Código | Ud | Descripción | Rendimiento | Precio | Importe |
|---|---|---|---|---|---|
| OO1 | h | Oficial primera | 1.400 | 23.11 | 32.35 |
| PCTC010 | ud | Punto Limpio (material) | 1.000 | 150 | 150.00 |
| %MA | % | Medios auxiliares | 1 % | 182.35 | 1.82 |
|  |  | Total |  |  | 184.17 |

**CTA000** m3 Clasificacion Origen Residuos
300.300 m3 × 5.1 (5.25 con costes indirectos) = 1576.58
Clasificación a pie de obra de los residuos de construcción y/o demolición, separándolos en las siguientes fracciones: hormigón, cerámicos, metales, maderas, vidrios, plásticos, papeles o cartones y residuos peligrosos; dentro de la obra en la que se produzcan, con medios manuales, para su carga en el camión o contenedor correspondiente, incluso informe posterior según Real Decreto 105/2008 y Ley 7/2022.

| Código | Ud | Descripción | Rendimiento | Precio | Importe |
|---|---|---|---|---|---|
| OPO | h | Peón ordinario | 0.235 | 21.5 | 5.05 |
| %MA | % | Medios auxiliares | 1 % | 5.05 | 0.05 |
|  |  | Total |  |  | 5.1 |

**U20CT230** ud Carga transporte planta RCD Contenedor
34.000 ud × 51.19 (52.73 con costes indirectos) = 1792.82
Carga y transporte de todos los residuos generados en la obra clasificados en:
- Ladrillos, tejas y materiales cerámicos
- Hormigones, morteros y prefabricados
- Madera
- Vítreos
- Plásticos
- Papel y cartón
- Metálicos
- Mezcla sin clasificar de residuos
producidos en obras de construcción y/o demolición, con contenedor de 8 m³, a planta de residuos de construcción autorizado por transportista autorizado por la Consejería de Medio Ambiente de la Comunidad Autónoma correspondiente, instalación de tratamiento de residuos de construcción y demolición externa a la obra o centro de valorización o eliminación de residuos, considerando ida, descarga y vuelta en camión. Incluso servicio de entrega, alquiler y recogida en obra del contenedor, y canon del vertido según Real Decreto 105/2008 y Ley 7/2022.

| Código | Ud | Descripción | Rendimiento | Precio | Importe |
|---|---|---|---|---|---|
| M13O530 | ud | Entrega y recogida contenedor 8 m3 (maquinaria) | 0.425 | 100 | 42.50 |
| MPALANEU200 | h | Pala cargadora neumáticos 200 CV/3,7m3 (maquinaria; 30/10/2001) | 0.020 | 40 | 0.80 |
| M07N200 | m3 | Canon escombro a planta RCD (maquinaria) | 1.000 | 7.38 | 7.38 |
| %MA | % | Medios auxiliares | 1 % | 50.68 | 0.51 |
|  |  | Total |  |  | 51.19 |

Claves: carga, excavación, construcción, colectivo, transporte, cargador, basculante, autónomo, peso, medio, planta, residuo, ambiente, camión, protección, pala, vertedero, escombro

**CTC020** ud Suministro de Bidón de 200 l residuos peligrosos
60.000 ud × 9.95 (10.25 con costes indirectos) = 615.00
Suministro de bidones de tapones de 200 l. y paletizados, para residuos peligrosos, que deben adquirirse la primera vez, incluso etiquetación por parte de peón del bidón correspondiente según Ley 7/2022 de 8 de abril, de residuos y suelos contaminados para una economía circular.

| Código | Ud | Descripción | Rendimiento | Precio | Importe |
|---|---|---|---|---|---|
| PCTC020 | ud | Suministro de Bidón de 200 l (material) | 1.000 | 9.85 | 9.85 |
| %MA | % | Medios auxiliares | 1 % | 9.85 | 0.10 |
|  |  | Total |  |  | 9.95 |

**CTC021** ud Suministro de Bidón de 200 l basura
105.000 ud × 9.95 (10.25 con costes indirectos) = 1076.25
Suministro de bidones de tapones de 200 l. y paletizados, para basura, que deben adquirirse la primera vez, incluso etiquetación por parte de peón del bidón correspondiente según Ley 7/2022 de 8 de abril, de residuos y suelos contaminados para una economía circular.

| Código | Ud | Descripción | Rendimiento | Precio | Importe |
|---|---|---|---|---|---|
| PCTC020 | ud | Suministro de Bidón de 200 l | 1.000 | 9.85 | 9.85 |
| %MA | % | Medios auxiliares | 1 % | 9.85 | 0.10 |
|  |  | Total |  |  | 9.95 |

**CTC030** ud Transporte de bidones residuos peligrosos
2.000 ud × 56.16 (57.84 con costes indirectos) = 115.68
Retirada y transporte por transportista autorizado (por la Consejería de Medio Ambiente de la Comunidad Autónoma correspondiente) de residuos peligrosos hasta destino final (bien centro de transferencia o planta de tratamiento) utilizando camión de 18 toneladas de peso máximo autorizado. El precio incluye la carga con máquina elevadora de los bidones o big-bags colocados previamente sobre palets. La capacidad total del camión será de quince palets (cada palet podrá contener de 2 a 4 bidones de 200l), o de 30 big-bags, siempre y cuando no se supere el peso máximo autorizado del vehículo, incluso trámites documentales que establece la normativa vigente (Ley 7/2022). El transporte será a una distancia inferior a 200 km. Incluso canon del vertido según Real Decreto 646/2020, de 7 de julio, por el que se regula la eliminación de residuos mediante depósito en vertedero.

| Código | Ud | Descripción | Rendimiento | Precio | Importe |
|---|---|---|---|---|---|
| OMAQ | h | Maquinista o conductor (mano de obra) | 2.000 | 18.3 | 36.60 |
| MCARRELV | h | Carretilla elevadora (maquinaria) | 0.500 | 8 | 4.00 |
| PCTC030 | ud | Retirada bidones en camión (material) | 3.000 | 5 | 15.00 |
| %MA | % | Medios auxiliares | 1 % | 55.60 | 0.56 |
|  |  | Total |  |  | 56.16 |

Claves: camión, máximo, peso, contenedor, colocación, residuo, Documental, previo, vehículo, elevador, inferior, carga, producción, transporte, máquina, medio, autónomo, ambiente, planta, norma

**CTC031** ud Transporte de bidones basura
2.000 ud × 27.57 (28.4 con costes indirectos) = 56.80
Retirada y transporte por transportista autorizado (por la Consejería de Medio Ambiente de la Comunidad Autónoma correspondiente) de basuras hasta destino final (bien centro de transferencia o planta de tratamiento) utilizando camión de 18 toneladas de peso máximo autorizado. El precio incluye la carga con máquina elevadora de los bidones o big-bags colocados previamente sobre palets. La capacidad total del camión será de quince palets (cada palet podrá contener de 2 a 4 bidones de 200l), o de 30 big-bags, siempre y cuando no se supere el peso máximo autorizado del vehículo, incluso trámites documentales que establece la normativa vigente (Ley 7/2022). El transporte será a una distancia inferior a 200 km. Incluso canon del vertido según Real Decreto 646/2020, de 7 de julio, por el que se regula la eliminación de residuos mediante depósito en vertedero.

| Código | Ud | Descripción | Rendimiento | Precio | Importe |
|---|---|---|---|---|---|
| OMAQ | h | Maquinista o conductor | 1.000 | 18.3 | 18.30 |
| MCARRELV | h | Carretilla elevadora | 0.500 | 8 | 4.00 |
| PCTC030 | ud | Retirada bidones en camión | 1.000 | 5 | 5.00 |
| %MA | % | Medios auxiliares | 1 % | 27.30 | 0.27 |
|  |  | Total |  |  | 27.57 |

Claves: elevador, producción, peso, máquina, norma, planta, contenedor, ambiente, carga, colocación, vehículo, previo, máximo, autónomo, medio, Documental, inferior, camión, residuo, transporte

## 05 Seguridad y salud (07/09/2015)
Importe: 11897.04

### 1601 Protecciones individuales (20/07/2020)
Importe: 1321.41
Claves: individual, protección

**S0101** ud Casco seguridad "N" homologado
27.000 ud × 3.67 (3.78 con costes indirectos) = 102.06
Casco de seguridad clase "N", homologado.

| Código | Ud | Descripción | Rendimiento | Precio | Importe |
|---|---|---|---|---|---|
| PSCASN | ud | Casco seguridad "N" homologado (material) | 1.000 | 3.67 | 3.67 |
|  |  | Total |  |  | 3.67 |

Claves: casco, homologado, seguridad, clase

**S0105** ud Gafa antipolvo anti-impactos
20.000 ud × 2.53 (2.61 con costes indirectos) = 52.20
Gafa antipolvo y anti-impactos.

| Código | Ud | Descripción | Rendimiento | Precio | Importe |
|---|---|---|---|---|---|
| PSGAFAAI | ud | Gafa antipolvo anti-impactos (material) | 1.000 | 2.53 | 2.53 |
|  |  | Total |  |  | 2.53 |

Claves: polvo, gafa

**S0106** ud Mascarilla Resp. antipolvo
10.000 ud × 6.01 (6.19 con costes indirectos) = 61.90
Mascarilla de respiración, antipolvo.

| Código | Ud | Descripción | Rendimiento | Precio | Importe |
|---|---|---|---|---|---|
| PSMASC | ud | Mascarilla Respir. antipolvo (material) | 1.000 | 6.01 | 6.01 |
|  |  | Total |  |  | 6.01 |

Claves: polvo, mascarilla

**S0107** ud Filtro mascarilla antipolvo
10.000 ud × 1.48 (1.52 con costes indirectos) = 15.20
Filtro para mascarilla de respiración, antipolvo.

| Código | Ud | Descripción | Rendimiento | Precio | Importe |
|---|---|---|---|---|---|
| PSFILTRO | ud | Filtro mascarilla antipolvo (material) | 1.000 | 1.48 | 1.48 |
|  |  | Total |  |  | 1.48 |

Claves: mascarilla, filtro, polvo

**S0108** ud Protector auditivo
20.000 ud × 3.54 (3.65 con costes indirectos) = 73.00

| Código | Ud | Descripción | Rendimiento | Precio | Importe |
|---|---|---|---|---|---|
| PSPROTA | ud | Protector auditivo (material) | 1.000 | 3.54 | 3.54 |
|  |  | Total |  |  | 3.54 |

Claves: oído, protección

**S0113** ud Mandil de cuero p/ soldar
4.000 ud × 2.53 (2.61 con costes indirectos) = 10.44
Mandil de cuero para soldar.

| Código | Ud | Descripción | Rendimiento | Precio | Importe |
|---|---|---|---|---|---|
| PSMANDIL | ud | Mandil de cuero p/ soldar (material) | 1.000 | 2.53 | 2.53 |
|  |  | Total |  |  | 2.53 |

Claves: mandil, cuero, soldadura

**S0115** ud Par de polainas p/ soldar
4.000 ud × 1.77 (1.82 con costes indirectos) = 7.28
Par de polainas para soldar.

| Código | Ud | Descripción | Rendimiento | Precio | Importe |
|---|---|---|---|---|---|
| PSPOLAIN | ud | Par de polainas p/ soldar (material) | 1.000 | 1.77 | 1.77 |
|  |  | Total |  |  | 1.77 |

Claves: par, soldadura, polaina

**S0116** ud Par de guantes p/ soldar
4.000 ud × 4.62 (4.76 con costes indirectos) = 19.04
Par de guantes para soldar.

| Código | Ud | Descripción | Rendimiento | Precio | Importe |
|---|---|---|---|---|---|
| PSGUANTS | ud | Par de guantes p/ soldar (material) | 1.000 | 4.62 | 4.62 |
|  |  | Total |  |  | 4.62 |

Claves: guante, soldadura, par

**S0119** ud Par de guantes anticorte
10.000 ud × 3.6 (3.71 con costes indirectos) = 37.10

| Código | Ud | Descripción | Rendimiento | Precio | Importe |
|---|---|---|---|---|---|
| PSGUANTA | ud | Par de guantes anticorte (material) | 1.000 | 3.6 | 3.60 |
|  |  | Total |  |  | 3.6 |

Claves: corte, guante, par

**S0121** ud Par de botas de seguridad
13.000 ud × 13.34 (13.74 con costes indirectos) = 178.62
Par de botas impermeables al agua y a la humedad.

| Código | Ud | Descripción | Rendimiento | Precio | Importe |
|---|---|---|---|---|---|
| PSBOTASI | ud | Par de botas impermeables (material) | 1.000 | 13.34 | 13.34 |
|  |  | Total |  |  | 13.34 |

Claves: bota, par, humedad, agua, impermeable, seguridad

**S0110a** ud Arnés amarre dorsal doble regulación
6.000 ud × 16.34 (16.83 con costes indirectos) = 100.98
Arnés de seguridad con amarre dorsal doble regulación, fabricado con cinta de nylon de 45 mm y elementos metálicos de acero inoxidable, amortizable en 5 obras. Certificado CE Norma EN 361, según R.D. 773/97.

| Código | Ud | Descripción | Rendimiento | Precio | Importe |
|---|---|---|---|---|---|
| PSARNESDD | ud | Arnés amarre dorsal doble regulación (material) | 1.000 | 16.34 | 16.34 |
|  |  | Total |  |  | 16.34 |

Claves: regulación, acero, metal, fabricación, círculo, amortización, nylon, inoxidable, cinta, seguridad, norma, doble

**S0110b** ud Eslinga 12 mm 2 m 1 Mosquetón +1 gancho
3.000 ud × 24.25 (24.98 con costes indirectos) = 74.94
Eslinga de amarre y posicionamiento compuesta por cuerda de poliamida de 12 mm de diámetro y 2 m de longitud, con un mosquetón de 17 mm de apertura y un gancho de 60 mm de apertura, amortizable en 4 usos. Certificado CE EN 354, según R.D. 773/97.

| Código | Ud | Descripción | Rendimiento | Precio | Importe |
|---|---|---|---|---|---|
| Pf31IS230 | ud | Esl. 12 mm 2m mos.1+mos.2 (material) | 1.000 | 24.25 | 24.25 |
|  |  | Total |  |  | 24.25 |

Claves: poliamida, amortización, gancho, cuerda, diámetro, compuesto, círculo

**S0112** ud Impermeable
5.000 ud × 14.73 (15.17 con costes indirectos) = 75.85

| Código | Ud | Descripción | Rendimiento | Precio | Importe |
|---|---|---|---|---|---|
| PSIMPERM | ud | Impermeable (material) | 1.000 | 14.73 | 14.73 |
|  |  | Total |  |  | 14.73 |

Claves: impermeabilizar, impermeable

**SG01013** ud Cinturón porta-herramientas (08/05/1995)
5.000 ud × 20 (20.6 con costes indirectos) = 103.00
Cinturón porta-herramientas, homologado.

| Código | Ud | Descripción | Rendimiento | Precio | Importe |
|---|---|---|---|---|---|
| PSCINTHER | ud | Cinturón porta-herramientas (material) | 1.000 | 20 | 20.00 |
|  |  | Total |  |  | 20 |

Claves: homologado, cinturón

**S0134** ud Chaleco reflectante de seguridad
24.000 ud × 15 (15.45 con costes indirectos) = 370.80
Chaleco reflectante de seguridad personal en colores amarillo y rojo, (amortizable en 3 usos). Certificado CE. s/ R.D. 773/97 y R.D. 1407/92.

| Código | Ud | Descripción | Rendimiento | Precio | Importe |
|---|---|---|---|---|---|
| PPROTLMB | ud | Chaleco reflectante seguridad (material) | 1.000 | 15 | 15.00 |
|  |  | Total |  |  | 15 |

Claves: seguridad, círculo, amortización, persona, amarillo, color, reflejo, rojo

**S0135** ud Faja protección lumbar
5.000 ud × 3.75 (3.86 con costes indirectos) = 19.30
Faja protección lumbar (amortizable en 4 usos). Certificado CE EN385. s/R.D. 773/97 y R.D. 1407/92.

| Código | Ud | Descripción | Rendimiento | Precio | Importe |
|---|---|---|---|---|---|
| PPROTLMB | ud | Chaleco reflectante seguridad | 0.250 | 15 | 3.75 |
|  |  | Total |  |  | 3.75 |

Claves: rojo, amarillo, seguridad, protección, círculo, color, persona, amortización, reflejo

**S0136** ud Par rodilleras
5.000 ud × 3.83 (3.94 con costes indirectos) = 19.70
Par de rodilleras ajustables de protección ergonómica (amortizables en 3 usos). Certificado CE. s/R.D. 773/97 y R.D. 1407/92.

| Código | Ud | Descripción | Rendimiento | Precio | Importe |
|---|---|---|---|---|---|
| PPRRODL | ud | Par rodilleras (material) | 0.333 | 11.5 | 3.83 |
|  |  | Total |  |  | 3.83 |

Claves: reflejo, color, rojo, amarillo, seguridad, persona, par, protección, amortización, círculo

### 1602 Protecciones colectivas (20/07/2020)
Importe: 4681.77
Claves: protección, colectivo

**S0202** ud Cartel indicativo de riesgo
4.000 ud × 2.32 (2.39 con costes indirectos) = 9.56
Cartel indicativo de riesgo, sin soporte metálico, normalizado, de 0,30x0,30 m, para un solo uso, totalmente instalado.

| Código | Ud | Descripción | Rendimiento | Precio | Importe |
|---|---|---|---|---|---|
| PSCARTEL1 | ud | Cartel indicativo 30x30 1 uso (material) | 1.000 | 2.32 | 2.32 |
|  |  | Total |  |  | 2.32 |

Claves: indicador, cartel, norma, soporte, metal

| Medición | Uds. | Parcial |
|---|---|---|
| FASE 1 |  |  |
|  | 1 | 1.00 |
| FASE 2 |  |  |
|  | 1 | 1.00 |
| FASE 3 |  |  |
|  | 1 | 1.00 |
| FASE 4 |  |  |
|  | 1 | 1.00 |
| Total |  | 4.00 |

**S0203** ud Cartel indicativo c/soporte
4.000 ud × 9.6 (9.89 con costes indirectos) = 39.56
Cartel indicativo de riesgo, con soporte metálico, normalizado, de 0,30x0,30 m., para un solo uso, totalmente instalado.

| Código | Ud | Descripción | Rendimiento | Precio | Importe |
|---|---|---|---|---|---|
| PSCARTEL1 | ud | Cartel indicativo 30x30 1 uso | 1.000 | 2.32 | 2.32 |
| PSSOPOR3 | ud | Soporte metálico p/ 3 usos (material) | 0.333 | 21.86 | 7.28 |
|  |  | Total |  |  | 9.6 |

Claves: cartel, metal, instalación, norma, indicador, soporte

| Medición | Uds. | Parcial |
|---|---|---|
| FASE 1 |  |  |
|  | 1 | 1.00 |
| FASE 2 |  |  |
|  | 1 | 1.00 |
| FASE 3 |  |  |
|  | 1 | 1.00 |
| FASE 4 |  |  |
|  | 1 | 1.00 |
| Total |  | 4.00 |

**PS0211a** m Bajante de escombros de goma
20.000 m × 19.63 (20.22 con costes indirectos) = 404.40
Suministro, montaje y desmontaje de bajante para vertido de escombros, compuesta por 3 tubos y 1 embocadura de polietileno, de 49 cm de diámetro superior y 40 cm de diámetro inferior, con soportes y cadenas metálicas, por cada planta, amortizable en 5 usos, fijada al forjado, mediante puntales metálicos telescópicos, accesorios y elementos de sujeción.

| Código | Ud | Descripción | Rendimiento | Precio | Importe |
|---|---|---|---|---|---|
| OPO | h | Peón ordinario | 0.346 | 21.5 | 7.44 |
| PBJEXCGM | ud | Bajante vertido escombros polietileno 3 tub + 1 emboc (material; 25/03/2011) | 1.000 | 12 | 12.00 |
| %MA | % | Medios auxiliares | 1 % | 19.44 | 0.19 |
|  |  | Total |  |  | 19.63 |

Claves: fijación, cadena, suministro, montaje, compuesto, tubo, polietileno, inferior, planta, diámetro, boca, telescópico, accesorio, colocación, bajante, vertedero, sujeción, soporte, amortización, metal, arandela, desmontable, puntal, escombro, forjado, goma

| Medición | Uds. | Largo | Parcial |
|---|---|---|---|
|  | 2 | 10.00 | 20.00 |
| Total |  |  | 20.00 |

**S0211b** ud Tolva de toldo plastificado contenedor
4.000 ud × 42.24 (43.51 con costes indirectos) = 174.04
Tolva de toldo plastificado para pie de bajante de escombros en cubrición de contenedor, incluso p.p. de sujeción, colocación y desmontaje.

| Código | Ud | Descripción | Rendimiento | Precio | Importe |
|---|---|---|---|---|---|
| OPO | h | Peón ordinario | 0.102 | 21.5 | 2.19 |
| PPRCONT | ud | Tolva de toldo plastificado contenedor (material) | 1.000 | 39.63 | 39.63 |
| %MA | % | Medios auxiliares | 1 % | 41.82 | 0.42 |
|  |  | Total |  |  | 42.24 |

Claves: plástico, pie, escombro, contenedor, sujeción, colocación, bajante, cubrición, tolva, desmontable, toldo

| Medición | Uds. | Parcial |
|---|---|---|
| FASE 1 |  |  |
|  | 1 | 1.00 |
| FASE 2 |  |  |
|  | 1 | 1.00 |
| FASE 3 |  |  |
|  | 1 | 1.00 |
| FASE 4 |  |  |
|  | 1 | 1.00 |
| Total |  | 4.00 |

**S0407** ud Cuadro secundario obra
2.000 ud × 134.94 (138.99 con costes indirectos) = 277.98
Cuadro secundario de instalación eléctrica para conexiones de obra, según detalle, con todas las protecciones, incluyendo cableado, rótulos de identificación de circuitos, bornas de salida y p.p. de conexión a tierra, para una resistencia no superior de 80 Ohmios, totalmente instalado, (amortizable en 4 obras).

| Código | Ud | Descripción | Rendimiento | Precio | Importe |
|---|---|---|---|---|---|
| OO1 | h | Oficial primera | 1.500 | 23.11 | 34.67 |
| OAY | h | Ayudante | 1.500 | 21.92 | 32.88 |
| PSCSECUN | ud | Cuadro secundario (material) | 1.000 | 67.39 | 67.39 |
|  |  | Total |  |  | 134.94 |

Claves: amortización, cableado, resistencia, salida, eléctrico, cuadro, circuito, protección, conexión, tierra, rótulo

**S0301** ud Extintor polvo polivalente
4.000 ud × 25.74 (26.51 con costes indirectos) = 106.04
Extintor de polvo polivalente, incluso soporte y colocación.

| Código | Ud | Descripción | Rendimiento | Precio | Importe |
|---|---|---|---|---|---|
| PSEXTPOL | ud | Extintor polvo Poliv. 2 usos (material) | 0.500 | 50.36 | 25.18 |
| PSSOPEX | ud | Soporte de extintor (material) | 1.000 | 0.56 | 0.56 |
|  |  | Total |  |  | 25.74 |

Claves: extintor, soporte, colocación, polvo

**S0303** ud Extintor CO2 12 Kg
2.000 ud × 46.9 (48.31 con costes indirectos) = 96.62
Extintor de CO2, de 12 Kg., incluso soporte y colocación.

| Código | Ud | Descripción | Rendimiento | Precio | Importe |
|---|---|---|---|---|---|
| PSEXTCO | ud | Extintor CO2, 12 Kg. 2 usos (material; 21/12/2009) | 0.500 | 92.68 | 46.34 |
| PSSOPEX | ud | Soporte de extintor | 1.000 | 0.56 | 0.56 |
|  |  | Total |  |  | 46.9 |

Claves: extintor, colocación, soporte

**S0702a** m Valla protección perímetro
339.000 m × 7.99 (8.23 con costes indirectos) = 2789.97
Valla autónoma de protección de perímetro, realizada con paneles prefabricados de 3.50x2,00 m. de altura, enrejados de 80x150 mm y D=8 mm de espesor, soldado a tubos de D=40 mm y 1,50 mm de espesor, todo ello galvanizado en caliente, sobre soporte de hormigón prefabricado separados cada 3,50 m., incluso accesorios de fijación, incluso montaje y desmontaje.

| Código | Ud | Descripción | Rendimiento | Precio | Importe |
|---|---|---|---|---|---|
| OCA | h | Cuadrilla A (mano de obra) | 0.065 | 52.88 | 3.44 |
| PSVALLS | m | Valla sectorial (material) | 1.000 | 4.47 | 4.47 |
| %MA | % | Medios auxiliares | 1 % | 7.91 | 0.08 |
|  |  | Total |  |  | 7.99 |

Claves: desmontable, valla, accesorio, perímetro, prefabricado, montaje, galvanizar, hormigón, enrejado, fijación, autónomo, panel, tubo, soldadura, protección, soporte, caliente

| Medición | Uds. | Largo | Parcial |
|---|---|---|---|
| Perímetro parcela, Casetas y Acopios |  |  |  |
|  | 3 | 49.00 | 147.00 |
|  | 4 | 48.00 | 192.00 |
| Total |  |  | 339.00 |

**S0204** m Cordón de balizamiento
88.000 m × 1.14 (1.17 con costes indirectos) = 102.96
Cordón de balizamiento reflectante, incluidos soportes, montaje y posterior desmontaje.

| Código | Ud | Descripción | Rendimiento | Precio | Importe |
|---|---|---|---|---|---|
| PSCORDON | m | Cordón de balizamiento 1 uso (material) | 1.100 | 0.24 | 0.26 |
| PSSOPOR3 | ud | Soporte metálico p/ 3 usos | 0.040 | 21.86 | 0.87 |
| %MA | % | Medios auxiliares | 1 % | 1.13 | 0.01 |
|  |  | Total |  |  | 1.14 |

Claves: montaje, reflejo, cordón, baliza, desmontable, soporte

| Medición | Uds. | Largo | Parcial |
|---|---|---|---|
| Perímetro parcela, Casetas y Acopios |  |  |  |
|  | 1 | 45.00 | 45.00 |
|  | 1 | 43.00 | 43.00 |
| Total |  |  | 88.00 |

**S0701** m Valla autónoma
48.000 m × 13.77 (14.18 con costes indirectos) = 680.64
Valla autónoma de contención de peatones, realizada con paneles prefabricados metálicos de 3.50x2,00 m. de altura, enrejados con malla de 80x150 mm. y Ø 8 mm, soldado a tubos de Ø 40 mm. y 1,50 mm. de espesor, todo ello galvanizado en caliente, sobre soportes prefabricados de hormigón armado separados entre si 3,50 m, incluso accesorios de fijacion, parte proporcional de una puerta de doble hoja para paso de vehículos y una puerta de una hoja para acceso de personal, incluso montaje y desmontaje.

| Código | Ud | Descripción | Rendimiento | Precio | Importe |
|---|---|---|---|---|---|
| OCA | h | Cuadrilla A | 0.050 | 52.88 | 2.64 |
| PSVALLA | m | Valla autónoma (material; 21/12/2009) | 1.000 | 10.99 | 10.99 |
| %MA | % | Medios auxiliares | 1 % | 13.63 | 0.14 |
|  |  | Total |  |  | 13.77 |

Claves: caliente, metal, tubo, hormigón, soporte, desmontable, malla, doble, enrejado, montaje, persona, acceso, vehículo, paso, panel, accesorio, puerta, armadura, peatonal, contenedor, autónomo, hoja, valla, soldadura, galvanizar, prefabricado, fijación

| Medición | Uds. | Largo | Parcial |
|---|---|---|---|
| Acopios y residuos |  |  |  |
|  | 1 | 48.00 | 48.00 |
| Total |  |  | 48.00 |

### 1603 Instalaciones de higiene y bienestar (20/07/2020)
Importe: 4238.55
Claves: higiene

**S0523a** ud Transporte, montaje y desmontaje caseta
4.000 ud × 167.66 (172.69 con costes indirectos) = 690.76
Transporte, montaje y desmontaje de caseta prefabricada de obra para vestuario, oficina, comedor o aseo, incluyendo obras auxiliares de implantación y restitución. Hasta una distancia de 150 km.

| Código | Ud | Descripción | Rendimiento | Precio | Importe |
|---|---|---|---|---|---|
| OPO | h | Peón ordinario | 1.000 | 21.5 | 21.50 |
| PTRANP150 | ud | Transporte 150km entrega y recogida (material; 20/10/2009) | 1.000 | 142.87 | 142.87 |
| %MA | % | Medios auxiliares | 2 % | 164.37 | 3.29 |
|  |  | Total |  |  | 167.66 |

Claves: superficie, agua, prefabricado, taquilla, caliente, cerrajería, calentador, inodoro, individual, vestuario, caseta, alquiler, ducha, espejo, frío

**S0520b** ud Caseta prefabricada vestuario
1.000 ud × 630 (648.9 con costes indirectos) = 648.90
Alquiler mensual de caseta prefabricada módular para vestuario, con una superficie aproximada de 14 m² (2,40x6,00 m), para instalar taquillas individuales con cerradura y bancos de madera, formada por estructura electro-soldada de perfiles laminados en frio, cerramientos y cubierta en panel sándwich de 40 mm con chapa prelacada a ambas caras y suelo de tablero fenólico antihumedad de 19mm y revestimiento de PVC electro-soldado; ventana corredera de dos hojas con vidrio de 4mm de aluminio anodizado en su color, con reja de seguridad en acero, ambas de 1,00x1,00 m; puerta exterior de hierro de 0,80x2,00m forrada en panel; colocada sobre cimentación y enanos de hormigón armado; con instalación eléctrica y de iluminación (caja de conexión, cuadro de protecciones, luminaria, base de enchufe, interruptor, etc.)

| Código | Ud | Descripción | Rendimiento | Precio | Importe |
|---|---|---|---|---|---|
| PS0520 | mes | Caseta vestuario (material) | 3.600 | 175 | 630.00 |
|  |  | Total |  |  | 630 |

Claves: caliente, individual, ducha, inodoro, caseta, vestuario, alquiler, prefabricado, frío, agua, cerrajería, calentador, superficie, espejo, taquilla

**S0521b** ud Caseta prefabricada comedor
1.000 ud × 594 (611.82 con costes indirectos) = 611.82
Alquiler mensual de caseta prefabricada módular para comedor, con una superficie aproximada de 12 m² (2,40x5,00 m), para equipar con mesa y 2 bancos corridos, 2 calienta-comidas, 1 fregadero, termo eléctrico y 2 recipientes para recogida de basuras, formada por estructura electro-soldada de perfiles laminados en frio, cerramientos y cubierta en panel sándwich de 40 mm con chapa prelacada a ambas caras y suelo de tablero fenólico antihumedad de 19mm y revestimiento de PVC electro-soldado; ventana corredera de dos hojas con vidrio de 4mm de aluminio anodizado en su color, con reja de seguridad en acero, ambas de 1,00x1,00 m; puerta exterior de hierro de 0,80x2,00m forrada en panel; colocada sobre cimentación y enanos de hormigón armado; con instalación eléctrica, de iluminación (caja de conexión, cuadro de protecciones, luminaria, base de enchufe, interruptor, etc.) y con todas las instalaciones completas de agua fría y caliente, desagües, eléctrica y de iluminación, con acometidas y aparatos necesarios.

| Código | Ud | Descripción | Rendimiento | Precio | Importe |
|---|---|---|---|---|---|
| PS0521 | ud | Caseta comedor (material) | 3.600 | 165 | 594.00 |
|  |  | Total |  |  | 594 |

Claves: superficie, corrido, alquiler, persona, caseta, mesa, comedor, prefabricado, banco, basura

**S0522b** ud Caseta prefabricada aseos
1.000 ud × 684 (704.52 con costes indirectos) = 704.52
Alquiler mensual de caseta prefabricada módular para aseos, con una superficie aproximada de 14 m² (2,40x6,00 m), con distribuciones y puertas interiores, equipado 3 cabinas de inodoro, 3 duchas con cortinas, urinarios, 3 lavabos, espejo y un termo eléctrico de 50 l, formada por estructura electro-soldada de perfiles laminados en frio, cerramientos y cubierta en panel sándwich de 40 mm con chapa prelacada a ambas caras y suelo de tablero fenólico antihumedad de 19mm y revestimiento de PVC electro-soldado; ventana basculante de dos hojas con vidrio de 4mm de aluminio anodizado en su color, con reja de seguridad en acero, ambas de 0,90x0,50 m; puerta exterior de hierro de 0,80x2,00m forrada en panel; tabiquería de melamina; puerta de aseo en melamina con marcos de aluminio; colocada sobre cimentación y enanos de hormigón armado; con instalación eléctrica, de iluminación (caja de conexión, cuadro de protecciones, luminaria, base de enchufe, interruptor, etc.) y con todas las instalaciones completas de agua fría y caliente, desagües, eléctrica y de iluminación, con acometidas y aparatos necesarios.

| Código | Ud | Descripción | Rendimiento | Precio | Importe |
|---|---|---|---|---|---|
| PS05226m | ud | Caseta aseos 6m (material) | 3.600 | 190 | 684.00 |
|  |  | Total |  |  | 684 |

Claves: aseo, ducha, inodoro, cabina, superficie, prefabricado, caseta, lavabo, alquiler

**S0518a** ud Caseta prefabricada oficina
1.000 ud × 666 (685.98 con costes indirectos) = 685.98
Alquiler mensual de caseta prefabricada módular para oficina de obra, con una superficie aproximada de 14 m² (2,40x6,00 m), equipado con aseo con 1 inodoro, 1 lavabo, 1 espejo, con distribución y puerta interior, formada por estructura electro-soldada de perfiles laminados en frio, cerramientos y cubierta en panel sándwich de 40 mm con chapa prelacada a ambas caras y suelo de tablero fenólico antihumedad de 19mm y revestimiento de PVC electro-soldado; ventana corredera de dos hojas con vidrio de 4mm de aluminio anodizado en su color, con reja de seguridad en acero, ambas de 1,00x1,00 m; puerta exterior de hierro de 0,80x2,00m forrada en panel; ventana basculante de aluminio con reja de seguridad en acero, ambas de 0,60x0,60 m; tabiquería de melamina; puerta de aseo en melamina con marcos de aluminio; colocada sobre cimentación y enanos de hormigón armado; con instalación eléctrica, de iluminación (caja de conexión, cuadro de protecciones, luminarias, bases de enchufes, interruptores, etc.) y con todas las instalaciones completas de agua fría y caliente, desagües, eléctrica y de iluminación, con acometidas y aparatos necesarios.

| Código | Ud | Descripción | Rendimiento | Precio | Importe |
|---|---|---|---|---|---|
| PS0523 | mes | Caseta oficina (material) | 3.600 | 185 | 666.00 |
|  |  | Total |  |  | 666 |

Claves: obra, prefabricado, caseta, superficie, mes

**S0517** m2 Acondic. Int. p/dependencias
55.200 m2 × 6.59 (6.79 con costes indirectos) = 374.81
Acondicionamiento interior para dependencias de aseos, vestuarios, comedor y oficinas, con su correspondiente mobiliario: taquillas individuales con cerradura, bancos de madera mesas, sillas, estanterías, dispensadores papel, jaboneras, portarrollos, perchas, bancos, microondas, radiadores, espejos, etc.

| Código | Ud | Descripción | Rendimiento | Precio | Importe |
|---|---|---|---|---|---|
| PSACONDB | m2 | Acondicionamiento interior (material) | 1.000 | 3 | 3.00 |
| PAUX | ud | Material auxiliar | 3.460 | 1 | 3.46 |
| %MA | % | Medios auxiliares | 2 % | 6.46 | 0.13 |
|  |  | Total |  |  | 6.59 |

Claves: alicatar, guarnecido, puerta, enlucido, fontanería, acondicionar, aseo, fábrica, comedor, autónomo, solado, compuesto, aire, tabiquería, punto, empotrable, aparato, hueco, terrazo, pintura, chapa, conexión, blanco, vestuario, equipo, división, doble, sótano, red, sanitario, desagüe, interior, ladrillo, azulejo, luz

| Medición | Uds. | Largo | Ancho | Parcial |
|---|---|---|---|---|
| Vestuario | 1 | 6.00 | 2.40 | 14.40 |
| Comedor | 1 | 5.00 | 2.40 | 12.00 |
| Aseos | 1 | 6.00 | 2.40 | 14.40 |
| Oficina | 1 | 6.00 | 2.40 | 14.40 |
| Total |  |  |  | 55.20 |

**S0508** ud Acometida agua / electricidad / saneamiento
4.000 ud × 126.64 (130.44 con costes indirectos) = 521.76
Acometida de agua y energía eléctrica para todas las instalaciones de higiene y bienestar, totalmente terminada y en servicio. Acometida de saneamiento a red existente para todas las instalaciones de higiene y bienestar, mediante colector de PVC, roturas y enganche a la red existente, totalmente terminada y en servicio.

| Código | Ud | Descripción | Rendimiento | Precio | Importe |
|---|---|---|---|---|---|
| O_ELEC_O1 | h | Oficial 1ª electricista (mano de obra) | 2.500 | 18.24 | 45.60 |
| O_FONTA_O1 | h | Oficial 1ª fontanero calefactor (mano de obra) | 2.000 | 20.48 | 40.96 |
| PS31CE035 | m | Manguera flex. 750 V. 4x6 mm2. (material; 20/10/2009) | 8.000 | 2.46 | 19.68 |
| Pf17PA050 | m | Tubo polietileno ad PE100(PN-10) 40mm (material; 26/03/2011) | 8.000 | 1.24 | 9.92 |
| PAUX | ud | Material auxiliar | 8.000 | 1 | 8.00 |
| %MA | % | Medios auxiliares | 2 % | 124.16 | 2.48 |
|  |  | Total |  |  | 126.64 |

Claves: eléctrico, terminación, energía, agua, acometida, electricidad

### 1604 Mano de obra de seguridad (20/07/2020)
Importe: 920.22
Claves: seguridad, mano

**S0270** h Mano obra brigada seguridad
12.000 h × 15.81 (16.28 con costes indirectos) = 195.36
Mano de obra de brigada de seguridad, empleada en mantenimiento, reposición de protecciones y actividades contenidas en el Estudio de Seguridad, considerando media hora diaria un oficial de 2ª.

| Código | Ud | Descripción | Rendimiento | Precio | Importe |
|---|---|---|---|---|---|
| OO2 | h | Oficial segunda (mano de obra) | 0.864 | 18.3 | 15.81 |
|  |  | Total |  |  | 15.81 |

Claves: mano, hora, contenedor, seguridad, protección

**S0273** h Reunión comité seguridad
6.000 h × 46.18 (47.57 con costes indirectos) = 285.42
Costo mensual del Comité de Seguridad y salud en el Trabajo, considerando una reunión al mes de dos horas y formado por un técnico cualificado en materia de seguridad y salud, dos trabajadores con categoría de oficial de 2ª o ayudante y un vigilante con categoría de oficial de 1ª.

| Código | Ud | Descripción | Rendimiento | Precio | Importe |
|---|---|---|---|---|---|
| O_SEG_VIGS | h | Vigilante de seguridad (mano de obra; 21/12/2009) | 0.850 | 17.11 | 14.54 |
| OO2 | h | Oficial segunda | 1.729 | 18.3 | 31.64 |
|  |  | Total |  |  | 46.18 |

Claves: trabajo, cualificado, ayudante, hora, seguridad, mes

**S0275** h Formación de personal
6.000 h × 33.94 (34.96 con costes indirectos) = 209.76
Costo mensual de formación de seguridad y salud en el trabajo, considerando 1 hora al mes y realizada por un encargado.

| Código | Ud | Descripción | Rendimiento | Precio | Importe |
|---|---|---|---|---|---|
| OPO | h | Peón ordinario | 0.200 | 21.5 | 4.30 |
| OPE | h | Peón especializado (mano de obra) | 0.200 | 20.06 | 4.01 |
| OAY | h | Ayudante | 0.200 | 21.92 | 4.38 |
| OO2 | h | Oficial segunda | 0.200 | 18.3 | 3.66 |
| OO1 | h | Oficial primera | 0.200 | 23.11 | 4.62 |
| O_SEG_BRI | h | Brigada de Seguridad (mano de obra) | 0.200 | 29.17 | 5.83 |
| O_SEG_VIGS | h | Vigilante de seguridad | 0.200 | 17.11 | 3.42 |
| OCAP | h | Capataz (mano de obra; 11/12/2009) | 0.200 | 18.61 | 3.72 |
|  |  | Total |  |  | 33.94 |

Claves: trabajo, hora, mes, seguridad, persona

**S0532** h Personal limpieza instalación
12.000 h × 18.58 (19.14 con costes indirectos) = 229.68
Hora de personal de limpieza de instalaciones sanitarias, comedores y vestuarios, considerando una hora a la semana un peón ordinario.

| Código | Ud | Descripción | Rendimiento | Precio | Importe |
|---|---|---|---|---|---|
| OPO | h | Peón ordinario | 0.864 | 21.5 | 18.58 |
|  |  | Total |  |  | 18.58 |

Claves: persona, limpieza

### 1605 Medicina preventiva y primeros auxilios (20/07/2020)
Importe: 735.09
Claves: prevenir

**S0601** ud Botiquín completo
1.000 ud × 62.75 (64.63 con costes indirectos) = 64.63
Botiqín conteniendo:
- 1 Frasco de Agua oxigenada
- 1 Frasco de Alcohol de 96 grados
- 1 Frasco de tintura de yodo
- 1 Frasco de mercurocromo
- 1 Frasco de amoniaco
- 1 Caja de gasas estériles
- 1 Caja de algodón hidrófilo estéril
- 1 Rollo de esparadrapo
- 1 Torniquete
- 1 Bolsa para agua o hielo
- 1 Bolsa conteniendo guantes esterilizados
- 1 Termómetro clínico
- 1 Caja de apósitos autoadhesivos
Completo e instalado en obra.

| Código | Ud | Descripción | Rendimiento | Precio | Importe |
|---|---|---|---|---|---|
| PSBOTIQ | ud | Botiquín completo (material) | 1.000 | 62.75 | 62.75 |
|  |  | Total |  |  | 62.75 |

Claves: contenedor, guante, hielo, caja, graduación, agua, rollo, algodón, botiquín, adhesivo, termómetro, oxígeno, amoníaco

**S0602** ud Reposición material sanitario
1.000 ud × 42.39 (43.66 con costes indirectos) = 43.66
Reposición del material sanitario del botiquín:
- 1 Frasco de Agua oxigenada
- 1 Frasco de Alcohol de 96 grados
- 1 Frasco de tintura de yodo
- 1 Frasco de mercurocromo
- 1 Frasco de amoniaco
- 1 Caja de gasas estériles
- 1 Caja de algodón hidrófilo estéril
- 1 Rollo de esparadrapo
- 1 Torniquete
- 1 Bolsa para agua o hielo
- 1 Bolsa conteniendo guantes esterilizados
- 1 Termómetro clínico
- 1 Caja de apósitos autoadhesivos
Durante el transcurso de la obra.

| Código | Ud | Descripción | Rendimiento | Precio | Importe |
|---|---|---|---|---|---|
| PSMATSAN | ud | Reposición material sanitario (material) | 1.000 | 42.39 | 42.39 |
|  |  | Total |  |  | 42.39 |

Claves: oxígeno, caja, algodón, hielo, material, sanitario, rollo, graduación, botiquín, termómetro, agua, contenedor, adhesivo, obra, amoníaco, guante

**S0603** ud Reconocimiento médico
10.000 ud × 60.85 (62.68 con costes indirectos) = 626.80
Reconocimiento médico para todo el personal de la obra antes del inicio de ésta, y una vez al año.

| Código | Ud | Descripción | Rendimiento | Precio | Importe |
|---|---|---|---|---|---|
| PSRECMED | ud | Reconocimiento médico (material) | 1.000 | 60.85 | 60.85 |
|  |  | Total |  |  | 60.85 |

Claves: persona, médico, obra

## Precios auxiliares

**aMORHM15** m3 Mortero Cemento Hidrófugo M-15
Precio: 144.08

| Código | Ud | Descripción | Rendimiento | Precio | Importe |
|---|---|---|---|---|---|
| OPO | h | Peón ordinario | 1.800 | 21.5 | 38.70 |
| PCEMIIBP32.5N | t | Cemento CEM II/B-P 32,5 N sacos (material) | 0.380 | 220 | 83.60 |
| PARENAR6 | m3 | Arena de río 0/6 mm (material; 31/01/2000) | 1.030 | 16.64 | 17.14 |
| PAGUA | m3 | Agua (material) | 0.240 | 1.66 | 0.40 |
| PHIDRMOR | kg | Hidrofugante mortero/hormigón (material) | 1.750 | 1.66 | 2.91 |
| MHORM | h | Hormigonera (maquinaria) | 0.400 | 3.33 | 1.33 |
|  |  | Total |  |  | 144.08 |

**OCA** h Cuadrilla A (mano de obra)
Precio: 52.88

| Código | Ud | Descripción | Rendimiento | Precio | Importe |
|---|---|---|---|---|---|
| OO1 | h | Oficial primera | 0.948 | 23.11 | 21.91 |
| OAY | h | Ayudante | 0.948 | 21.92 | 20.78 |
| OPO | h | Peón ordinario | 0.474 | 21.5 | 10.19 |
|  |  | Total |  |  | 52.88 |

Claves: cuadrilla, par

## Recursos

**OO1** h Oficial primera
Claves: mano

**OPO** h Peón ordinario
Claves: ordinario

**%MA** % Medios auxiliares
Claves: auxiliar, medio

**PTACOF** ud Taco mecánico de fijación
Claves: taco, mecánico, fijación

**PDINPCLZ3** m Dintel prefabricado 5 cm o eq
Claves: piedra, colmenar, dintel, calizo

**PSELLPOLI** m Sellado poliuretano e=20 mm
Claves: poliuretano, sellador

**PAUX** ud Material auxiliar
Claves: material, auxiliar

**PEPOXI2** l Imprimación anticorrosiva
Claves: revestimiento, epoxi, componente

**PLIJA** pl Lija
Claves: ligero

**OAY** h Ayudante
Claves: ayudante, mano

**PCLAVO** kg Clavos
Claves: clavo

**MPLATAFTIJE500** dia Plataforma de tijera diésel 600kg
Claves: cargador, neumático, pala

**PGASOIL** l Gasoil
Claves: gasoil

**PLMCV5** ud Ladr. cara V. 25x12x5 rojo
Claves: cara, rojo

**OTECEDF** h Técnico Edificación
Claves: edificación

**PCTC010** ud Punto Limpio
Claves: punto, limpieza

**M13O530** ud Entrega y recogida contenedor 8 m3
Claves: maquinaria

**MPALANEU200** h Pala cargadora neumáticos 200 CV/3,7m3
Claves: cargador, pala, neumático

**M07N200** m3 Canon escombro a planta RCD
Claves: escombro, maquinaria, planta

**OMAQ** h Maquinista o conductor
Claves: maquinaria, conductor

**MCARRELV** h Carretilla elevadora
Claves: carretilla, diesel

**PCTC030** ud Retirada bidones en camión
Claves: camión

**PSCASN** ud Casco seguridad "N" homologado
Claves: homologado, seguridad, casco

**PSGAFAAI** ud Gafa antipolvo anti-impactos
Claves: gafa, polvo

**PSMASC** ud Mascarilla Respir. antipolvo
Claves: mascarilla, polvo

**PSFILTRO** ud Filtro mascarilla antipolvo
Claves: filtro, mascarilla, polvo

**PSPROTA** ud Protector auditivo
Claves: oído, protección

**PSMANDIL** ud Mandil de cuero p/ soldar
Claves: mandil, cuero, soldadura

**PSPOLAIN** ud Par de polainas p/ soldar
Claves: soldadura, par, polaina

**PSGUANTS** ud Par de guantes p/ soldar
Claves: par, soldadura, guante

**PSGUANTA** ud Par de guantes anticorte
Claves: guante, corte, par

**PSBOTASI** ud Par de botas impermeables
Claves: bota, impermeable, par

**PSARNESDD** ud Arnés amarre dorsal doble regulación
Claves: regulación, doble

**PSIMPERM** ud Impermeable
Claves: impermeable, impermeabilizar

**PSCINTHER** ud Cinturón porta-herramientas
Claves: cinturón

**PPROTLMB** ud Chaleco reflectante seguridad
Claves: reflejo, seguridad

**PPRRODL** ud Par rodilleras
Claves: seguridad, par

**PSCARTEL1** ud Cartel indicativo 30x30 1 uso
Claves: indicador, cartel

**PSSOPOR3** ud Soporte metálico p/ 3 usos
Claves: soporte, metal

**PBJEXCGM** ud Bajante vertido escombros polietileno 3 tub + 1 emboc
Claves: escombro, aglomerado, tablero, polietileno, bajante, vertedero

**PPRCONT** ud Tolva de toldo plastificado contenedor
Claves: tolva, toldo, plástico, contenedor

**PSCSECUN** ud Cuadro secundario
Claves: cuadro

**PSEXTPOL** ud Extintor polvo Poliv. 2 usos
Claves: polvo, extintor

**PSSOPEX** ud Soporte de extintor
Claves: soporte, extintor

**PSEXTCO** ud Extintor CO2, 12 Kg. 2 usos
Claves: extintor

**PSVALLS** m Valla sectorial
Claves: valla, sector

**PSCORDON** m Cordón de balizamiento 1 uso
Claves: baliza, cordón

**PSVALLA** m Valla autónoma
Claves: autónomo, valla

**PTRANP150** ud Transporte 150km entrega y recogida
Claves: transporte, entrega

**PS0520** mes Caseta vestuario
Claves: caseta, vestuario, mes

**PS0521** ud Caseta comedor
Claves: caseta, mes, comedor

**PS05226m** ud Caseta aseos 6m
Claves: caseta, aseo, mes

**PS0523** mes Caseta oficina
Claves: mes, caseta, aseo

**PSACONDB** m2 Acondicionamiento interior
Claves: interior, acondicionar

**O_ELEC_O1** h Oficial 1ª electricista
Claves: electricidad

**O_FONTA_O1** h Oficial 1ª fontanero calefactor
Claves: fontanería, calefactor

**PS31CE035** m Manguera flex. 750 V. 4x6 mm2
Claves: manguera

**Pf17PA050** m Tubo polietileno ad PE100(PN-10) 40mm
Claves: polietileno, tubo

**O_SEG_VIGS** h Vigilante de seguridad
Claves: seguridad

**OPE** h Peón especializado
Claves: especial

**O_SEG_BRI** h Brigada de Seguridad
Claves: seguridad

**PSBOTIQ** ud Botiquín completo
Claves: botiquín

**PSMATSAN** ud Reposición material sanitario
Claves: material, sanitario

**PSRECMED** ud Reconocimiento médico
Claves: médico

**MHORM** h Hormigonera
Claves: hormigón

**PAGUA** m3 Agua
Claves: agua

**PARENAR6** m3 Arena de río 0/6 mm
Claves: areno, río

**PCEMIIBP32.5N** t Cemento CEM II/B-P 32,5 N sacos
Claves: cemento, material
